# WSH / Umladestation Isen LRA Erding
Angebotsaufforderung (GAEB 90, DA83)
DV-Nummer: 2704
Währung: EUR
Auftraggeber: Landratsamt Erding, Fachbereich 13 - Abfallwirtschaft, ,

## Zusätzlicher Text
ALLGEMEINE BAUBESCHREIBUNG

Das Landratsamt Erding, beabsichtigt die
Müllumladestation Isen neu zu organisieren. Baumgartner
Bogen 1, 84424 Isen.

In dieser Ausschreibung sind die Estricharbeiten für
das Betriebsgebäude beinhaltet.

1. Angaben zur Baustelle

Die Maßnahme befindet sich auf dem bestehenden
Deponiegelände der Müllumladestation Isen.
Das Baufeld befindet sich nördlich der bestehenden
Umladehalle, in dem Bereich der Bestandsgebäude
(Betriebsgebäude und Werkstatt/Garage) und draüber
hinaus.

Das Gelände ist außerhalb der Öffnungszeiten
geschlossen und alarmgesichert. Zugang außerhalb der
Öffnungszeiten ist mit dem AG abzustimmen.

Erschlossen wird das Grundstück über die Staatsstraße
2086 und die Ortsverbindungsstraße Sollach.

Die Umladehalle sowie der neu errichtete südliche Teil
des Wertstoffhof bleiben permanent im Betrieb.
Anweisungen des ansässigen Betriebs ist unbedingt Folge
zu leisten.
Ebenso ist mit Besucherverkehr zu rechnen, wodurch die
Baustellensicherheit stehts sichergestellt werden muss.

Bedingt durch diesen Betrieb ist die erforderliche
Baustelleneinrichtungs- und Lagerfläche (ca. 4.000 m²)
auf einem anderen Grundstück vorgesehen. Siehe BE-Plan
Anlage 1.

Entfernung ca.  460m.

Die Beförderung zu dieser Lagerfläche ist in die
entsprechenden Positionen mit einzukalkulieren.

2. Baumaßnahmen:

Bei nachfolgender Ausschreibung Ausbaugewerke handelt
es sich ausschließlich um Leistungen für das neu
errichtete Betriebsgebäude.

Das Gebäude beinhaltet den Bereich der Annahmestelle
für Elektroaltgeräte des Wertstoffhofs im Erdgeschoss
sowie Umkleideräume und Aufenthaltsräume im
Obergeschoss.

Im Kellergeschoss befinden sich Technik- und
Lagerräume.

Der Zugang zum Betriebsgebäude erfolgt über drei
Eingänge:

- Eingang R-001.1 (-1,08)
- Eingang R-006.2 Kasse (-1,08)
- Eingang R-005.1 EAG (-2,18)

Raumliste:

Kellergeschoss
Raum-Nr.  R-U01 Flur
 R-U02 Sicherh.
 R-U03 Technik I
 R-U04 Technik II
 R-U05 Technik III
Erdgeschoss
Raum-Nr.  R-001 Eingang
 R-002 WC MA
 R-003 WC barr.
 R-004 Waschraum
 R-005 EAG
 R-006 Kasse/Aufsicht

Obergeschoss
Raum-Nr.  R-101 Aufenthalt
R-102 Flur
R-103 Umkleide D
R-104 Trockenraum
R-105 Umkleide H
R-106 Besprechung

Ausbaugewerke:
- Trockenbauarbeiten
- Estricharbeiten
- Fliesenarbeiten
- Malerarbeiten
- Bodenbelagsarbeiten
- Schreinerarbeiten
- Metallbauarbeiten

Die oben genannten Arbeiten anderer Unternehmer
verlaufen zeitweise parallel. Erschwernisse /
Behinderungen / Abstimmungen mit den jeweiligen
Gewerken sind in die Einheitspreise einzukalkulieren.

3. Termine

Beginn  21.10.2026
Fertigstellung 3.11.2026

## Zusätzlicher Text
Vorbemerkungen

1. Allgemein

1.1 Mitgeltende Normen und Regeln

ArbStättV Arbeitsstättenverordnung
ASR, Technische Regelungen für Arbeitsstätten
DGUV-Vorschriften
Unfallverhütungsvorschriften
UVV sind verbindliche Rechtsnormen und gelten für die
Mitglieder (Unternehmer) und Versicherte (Arbeitnehmer) des jeweiligen
Unfallversicherungsträgers. Darüber hinaus haben sie auch Gültigkeit für
Fremdfirmen, die bei Mitgliedsunternehmen tätig sind. Dies gilt nach §
16 Abs. 2 SGB VII auch für ausländische Unternehmen, die in Deutschland
tätig werden, selbst wenn sie hier keinen Firmensitz haben und keiner
Berufsgenossenschaft angehören.

1.2. Angaben zum Baustellenbetrieb
Wegen der örtlichen Besonderheiten ist dem Bieter/AN eine Besichtigung
der Baustelle vor der Angebotserstellung anzuraten. Die Besichtigung der
Baustelle bedarf der vorherigen Abstimmung mit dem Auftraggeber und ist
mindestens eine Woche vorher anzumelden. Für jeden Bieter ist
grundsätzlich nur eine Ortsbesichtigung vorgesehen, wobei zu diesem
Termin die Besichtigungen durch die Nachunternehmer eingeschlossen sind.

1.2.1 Baustelleneinrichtung, Hebezeuge / Kran
Die zur ordnungsgemäßen Ausführung der Arbeiten
notwendigen Geräte jeglicher Art (Hebezeuge, Kran, etc.) sind
Nebenleistung, werden nicht gesondert vergütet und sind in die
Einheitspreise einzukalkulieren.

1.2.2 Gerüste
Gerüste werden nicht bauseits gestellt

1.2.3 Feuer
Verbot von offenem Feuer in ausgewiesenen Bereich des Betriebsgeländes.

1.2.4 Alkoholverbot
Auf Grundlage der DGUV Vorschrift 1 §7 (2) besteht auf dem gesamten
Baustellengelände Alkoholverbot. Auf Verdacht des Konsums bei einer oder
mehreren Personen wird vom Hausrecht Gebrauch gemacht und dem/den
Betreffenden das Hausverbot erteilt sowie dem AN zur Anzeige gebracht.

Eine Beweispflicht von Seiten des AG oder dessen Vertreter besteht in
diesem Fall nicht.

1.2.5 Sauberkeit auf der Baustelle
Verschmutzungen öffentlicher und privater Verkehrsflächen sind laufend
unverzüglich zu beseitigen.
Gibt die Sauberkeit der Baustelle zu Beanstandungen Anlass, wird die
örtliche Bauüberwachung nach einmaliger fruchtloser Aufforderung zur
Mängelabstellung eine Baustellenreinigung zu Lasten des festgestellten
Verursachers veranlassen.

1.2.6 Toilettenanlagen und Aufenthaltsräume
Toilettenanlagen und Aufenthaltsräume gelten als Baustelleneinrichtung
und sind in die Einheitspreise mit einzukalkulieren.
Die aufgestellten Sanitäreinrichtungen sind pfleglich zu behandeln und
gemäß deren Bestimmungen zu nutzen.
Zweckentfremdung als Reinigungs- und bzw. Entsorgungsraum von nicht
zweckbestimmten Materialien sind zu unterlassen und werden dahingehend
geahndet, dass die Kosten der Beseitigung durch den Verursacher zu
tragen sind.
Das Urinieren oder Hinterlassen von Fäkalien auf dem gesamten Anwesen
ist verboten. Bei Zuwiderhandlung erfolgt der Verweis von der Baustelle
und Strafanzeige wegen Sachbeschädigung.
Zementwasser und -schlämme dürfen nicht in die Kanalisation gelangen
oder auf dem Baugelände "entsorgt" werden.

1.2.7 Sicherheit und Gesundheit
Den Anweisungen des Sigeko´s ist Folge zu leisten.

1.2.8 Arbeitszeiten, Schutz gegen Baulärm
Für die Arbeitszeiten gelten die allgemein gültigen Regelungen zu
Arbeits- und Pausenzeiten. Arbeiten an Sonn- und Feiertagen sind nur
nach vorheriger behördlicher Genehmigung und Zustimmung des AG zulässig.
Zum Schutz vor Baulärm gelten die Regelungen gem. § 22 des
Bundes-Immissionsschutzgesetzes.

1.2.9 Firmenschilder, Werbung
Das Aufhängen und Anbringen von Firmenschildern und Eigenwerbung ist nur
nach vorheriger Genehmigung durch den AG und die örtliche Bauüberwachung
zulässig.

1.2.10 Schutz- u. Verkehrssicherungspflicht
Der AN hat alle Gewerke üblichen und erforderlichen Schutz- und
Verkehrssicherungsmaßnahmen zum Betreiben der Baustelle einschl. der
betroffenen Gehsteig- und Straßenbereiche zu treffen. Für Schäden, die
durch unzureichende Schutz- und Sicherungsmaßnahmen entstehen, haftet
allein der AN.
Der Baustellenverkehr muss gemäß StVO einwandfrei abgesichert werden.
Die Ein- und Ausfahrt sowie die notwendigen Sicherungsmaßnahmen im
Rahmen des beigefügten Baustelleneinrichtungsplanes sind vom AN
festzulegen.
Vor Beginn und während der Arbeiten sind vom AN etwaige Gefahrenbereiche
in geeigneter Weise wirksam abzusperren. Es muss jedoch darauf geachtet
werden, dass es nicht zu Beeinträchtigungen des Straßen-, Fußgänger- und
Radverkehrs kommt.

1.3. Sonstige Angaben
Der Auftragnehmer hat dafür Sorge zu tragen, dass während der Ausführung
seiner Leistungen immer mindestens ein fließend deutsch sprechender
Mitarbeiter seiner Firma auf der Baustelle anwesend ist. Des Weiteren
ist die Teilnahme des zuständigen Firmen-Bauleiters an den wöchentlichen
Baubesprechungen verpflichtend. Der Auftragnehmer hat Bautagesberichte
zu erstellen und wöchentlich der örtlichen Bauüberwachung vorzulegen.

Genehmigungen, z. B. für Straßensperrung und Sondernutzungen, sind,
soweit sie zur Ausführung der eigenen Leistung nötig sind, rechtzeitig
und ordnungsgemäß bei den zuständigen Behörden zu beantragen. Die Kosten
hierfür sind in die Einheitspreise mit einzurechnen. Die Genehmigungen
sind unverzüglich der Bauüberwachung in Kopie vorzulegen.

1.4 Angaben zur Ausführung
Vor Ausführungsbeginn hat der Auftragnehmer mit dem Auftraggeber
festzulegen, wo das zu verwendende Material auf der Baustelle gelagert
werden kann, um gegenseitige Störungen der am Bau beteiligten
Handwerkerwährend der Bauausführung zu vermeiden.
Wenn bauseitige Vorleistungen erforderlich sind, hat der Auftragnehmer
dem Auftraggeber rechtzeitig die erforderlichen Angaben möglichst in
Verbindung mit Detailzeichnungen zu übergeben.
Späne vom Bohren und Fräsen sowie Reste von Schleifstaub sind sofort von
den bearbeiteten Teilen zu entfernen.

1.5 Unterlagen auf der Baustelle / Anlagen zum LV
Zu den auf der Baustelle vorzuhaltenden Ausführungsunterlagen zählt
neben den Ausführungsplänen auch eine Ausfertigung dieser
Leistungsbeschreibung.

2. Baustelleneinrichtung

2.1 Angaben zu Stoffen und Bauteilen
Baustromverteiler müssen mindestens der Schutzart IP 43, die ggf. dazu
gehörenden Messeinrichtungen IP 54 entsprechen. Baustrom wird kostenlos
zur Verfügung gestellt.

2.2 Angaben zur Ausführung
Der AN hat innerhalb von 7 Kalendertagen nach Zuschlagserteilung einen
detaillierten Baustelleneinrichtungsplan vorzulegen, in dem alle
Elemente der Baustelleneinrichtung eingetragen und alle sonstigen
speziellen Randbedingungen des Baufeldes berücksichtigt sind (gemäß
Formblatt 214.H). Der Plan ist mit der örtlichen Bauüberwachung, dem
SiGeKo sowie ggf. mit den zuständigen Behörden und weiterer am Bau
fachlich Beteiligter abzustimmen und rechtzeitig vor Ausführungsbeginn
zu übergeben: als Datei im dxf/dwg- und im pdf-Format an den AG und die
örtliche Bauüberwachung.
Baustelleneinrichtung auf Grasnarbe oder Humus ist nicht gestattet.

Die Kronen- und Wurzelbereiche von Bäumen sind frei zu halten. Das gilt
auch für Materiallagerungen. Vorhandene Grenzsteine und
Vermessungsmarkierungen sind mit Beginn der Arbeiten im Zuge der
Baustelleneinrichtung bis zum Räumen der Baustelleneinrichtung zu
sichern.

Vor Beginn der Arbeiten hat sich der Auftragnehmer über den Verlauf von
Leitungen, Kabel usw. (unter- und überirdisch) zu informieren.
Notwendige Umlegungen sind rechtzeitig vom Auftragnehmer zu beantragen.

Baustellen- und endgültige Anschlüsse müssen grundsätzlich zugänglich
bleiben und geschützt werden. Im Zweifel ist vom Auftragnehmer an den
Auftraggeber ein Hinweis zu geben, erforderlichenfalls ist eine
Festlegung zu treffen. Werden durch die Baustelleneinrichtung Rechte
Dritter - insbesondere von Nachbarn - für die Dauer der Bauarbeiten oder
vorübergehend und kurzfristig beeinträchtigt ist der Bauherr oder die
Bauüberwachung unverzüglich zu informieren. Das gilt auch im Zweifel
über das Vorliegen von Rechten oder bei zu vermutenden
Beeinträchtigungen bzw. bei Beschädigung vorhandener Bauwerke oder
Bauteile.

Der Auftragnehmer ist verpflichtet, die erforderlichen Maßnahmen zum
Schutz vor Winterschäden zu treffen. Dazu gehört auch die ggf.
erforderliche Kontrolle der Baustelle, insbesondere der Schutz der
Messeinrichtungen unabhängig von deren Rechtsträgerschaft.

Beim Abbau der Baustelleneinrichtung ist zu beachten:
- Der Auftraggeber ist über den beabsichtigten Abbau der
Baustelleneinrichtung oder von wesentlichen Teilen derselben zu
informieren.
- Nicht mehr benötigte Teile der Baustelleneinrichtung sind unverzüglich
zu entfernen.
- Nach Abbau der Baustelleneinrichtung sind das dafür benötigte Gelände
bzw. die genutzten baulichen Anlagen und Gebäude in den ursprünglichen
Zustand zu versetzen, soweit technisch möglich und falls nichts anderes
vereinbart ist.

Das Baustellentor im Bauzaun ist ständig geschlossen zu halten!

Die Baugruben sind bis 2m Abstand zur Böschungskante absolut lastfrei zu
halten. Sollten im Bereich der Baugruben Teilbereiche für die eigene
Leistung verbaut werden müssen, sind die beschriebenen Maßnahmen im
Baugrundgutachten auszuführen. Die dazu notwendigen Maßnahmen sind in
den jeweiligen Positionen mit einzukalkulieren.

Die zum Erbringen der Leistung erforderliche Baustelleneinrichtung ist
gemäß VOB/C in die Einheitspreise einzukalkulieren.

Die komplette Schutt- und Abfallentsorgung hat gemäß der Vorschriften
des LRA Erding zu erfolgen.

Soweit für die eigene Leistung erforderlich, ist das Organisieren,
Beantragen und Regeln aller erforderlichen Straßenbaurechtlichen
Genehmigungen sowie Aufstellen der zu gehörigen Schutz- und
Sicherungseinrichtungen, Beschilderungen, etc. gemäß STVO in der
Eigenverantwortung des AN und wird nicht vergütet.

## Zusätzlicher Text
III. Anlagenverzeichnis

Plananlagen

1. Lageplan:
  2704_WP_LP
  2704_WP_LP_Ü

2. BE-Plan:  2704_WP_BE

3. Ausführungsplanung:

  Betriebsgebäude:

 - Grundrisse:  2704_WP_BG_GR_KG
  2704_WP_BG_GR_EG
  2704_WP_BG_GR_1.OG

 - Schnitte:  2704_WP_BG_SC_A
  2704_WP_BG_SC_A.1-2
  2704_WP_BG_SC_B
  2704_WP_BG_SC_B.1-2
  2704_WP_BG_SC_C-E

 - Details:  2704_DET_FB_101_Ü Detailsübersicht
  Systemschnitte
  2704_DET_FB_102_Ü Detailsübersicht Anschlüsse

4. Bauablauf:
  2704_Ausbauarbeiten Bauablauf

## VE 25: Estricharbeiten
Datum: 16.04.26

### Titel 01 Planung und Dokumentation

**01.1 Technische Bestandsdokumentation**
Der AN hat die Erstellung kompletter Bestandsunterlagen
als Darstellung des Endzustandes der ausgeführten
Vertragsleistung zu übernehmen.

Sämtliche Unterlagen sind gesammelt, in beschrifteten
und mit Inhaltsverzeichnis versehenen Ordnern DIN A4
geheftet, Grundrisse und Montagepläne usw. > DIN A3 in
Stehsammlern spätestens 2 Wochen vor der Schlußabnahme dem AG zu übergeben.

In jedem Ordner ist am Anfang ein Deckblatt und ein
Inhaltsverzeichnis der Dokumentation einzuordnen.
Deckblatt und Inhaltsverzeichnis in Klarsichtfolie.
Aufbau Deckblatt mit:
- Projektbezeichnung und Adresse
- Gewerkebezeichnung
- Name und Anschrift ausführende Firma
- Ansprechpartner und Bauleiter ausführende Firma
- Name und Anschrift Fachplaner

Die digitale Dokumentation ist in gleicher Form zu
strukturieren und zu übergeben bzw. bereitzustellen.

Das Inhaltsverzeichnis hat der nachfolgenden
Nummerierung zu entsprechen.

Die Dokumentation umfasst folgende Punkte:

1. Fachbauleiter- und Fachunternehmererklärung

2. Kopien behördlicher Prüfbescheinigungen
Unterlagen aller Prüf-, Freigabe, und Genehmigungsbescheide; inkl. dazugehörigem Schriftverkehr, getrennt
nach Fachbereichen Statik, Entwässerung, usw.;

3. Leistungsverzeichnis + Nachträge
Leistungsverzeichnis (Kurz- und Langtextversion) mit
Angebotspreisen, inkl. aller Nachtragsforderungen in
Ihrer geprüften Version (Nachtragsrückläufer).

4. Produktunterlagen und Datenblätter
Unterlagen aller eingebauten Produkte und Bauteile gem.
Ausschreibung und Nachträgen, mit dazugehörigen
bauaufsichtliche Prüfzeugnissen und Bescheinigungen;

5. Ausführungszeichnungen / M+W-Planung
Sie sind in gleichem Maßstab und gleichen Umfang wie
die AG-Ausführungszeichnungen (Ausführungspläne,
Detailzeichnungen, Schal- und Bewehrungspläne) zu
fertigen, farbig anzulegen und durch Übersichtspläne zu
ergänzen. Durchgeführte Änderungen zu den
Ausführungsplänen sind in den Plänen farbig (rot)
darzustellen. Wesentliche Bauteile sind mit
Positionsnummern zu versehen. Die Planunterlagen sind
in Papierform, sowie digital (pdf-Formate) auf CD
vorzulegen.

7. Bautagebuch des AN
Komplettes Bautagebuch des AN. Das Bautagebuch ist
digital vorzulegen.

8. Fotodokumentation
Komplette Fotodokumentation über die gesamte Bauzeit
hinweg. Die Fotodokumentation ist digital vorzulegen.

9. Nachunternehmerliste
Liste mit Darstellung aller zum Einsatz gekommenen
Nachunternehmer, mit kompletter Anschrift (Adresse,
Telefon, Fax, Mail, Mobil-Nr.) und Ansprechpartner.
Darstellung, welche Leistungen an welchem Bauteil durch
den NU ausgeführt wurden.

Die Dokumentation ist 1-fach in Papier und 1-fach
digital zu erstellen.
Menge: 1,000 psch

**01.2 Aufmaß Rohdecke, im Raster, inkl. Doku**
Aufmaß Rohdecke im Raster Grundrissfläche
erstellen und für die jeweiligen Geschoße im
EG und OG inkl. dokumentieren.
-Ausführung vor Abstimmung mit der Bauüberwachung
 und Materialbestellung des AN.
-Höhenkotenaufmaß im Raster ca. 2-3 m aufnehmen
 und in den Grundrissplan gemessene Koten eintragen.
-Übergabe der Unterlagen an die Bauüberwachung
 Digital in PDF-Dateiformat.

Die Position umfasst beide Geschosse.
Menge: 1,000 psch

### Titel 02 Estricharbeiten

**02.3 Untergrund reinigen Beton lose Verunreinigung**
Reinigen des Untergrundes aus Beton/ Estrich
von grober Verschmutzung, von losen Verunreinigungen,
zur Verbesserung der Haftung, inkl. Entsorgen des
Materials
Untergrund waagerecht.

Ausführung in allen Räumen EG, OG
Menge: 383,000 m2

**02.4 Randdämmstreifen PE-Schaum D 8mm H 200 mm, EG**
Liefern und Verlegen von Randstreifen
aus PE-Schaum, Dicke 8 mm, Höhe 200 mm,
mit Folienlasche, selbstklebend, für nachfolgend
beschriebenen Zementestrich.
Die Dehnungsmöglichkeit von mindestens 5 mm
muss gegeben sein. Ein Überstand von ca. 2 cm über die
OK Bodenbelags ist einzuplanen, er darf jedoch nicht
mehr als 5 cm betragen.

Die Wärme- bzw. Trittschalldämmung ist gegen den
Randstreifen zu führen.
Fußbodenaufbauhöhe: 18 cm

Ausführung in allen Räumen im EG
Menge: 106,000 m

**02.5 Randdämmstreifen PE-Schaum D 8mm H 150 mm, OG**
Liefern und Verlegen von Randstreifen
aus PE-Schaum, Dicke 8 mm, Höhe 150 mm,
mit Folienlasche, selbstklebend, für nachfolgend
beschriebenen Zementestrich.
Die Dehnungsmöglichkeit von mindestens 5 mm
muss gegeben sein. Ein Überstand von ca. 2 cm über die
OK Bodenbelags ist einzuplanen, er darf jedoch nicht
mehr als 5 cm betragen.

Die Wärme- bzw. Trittschalldämmung ist gegen den
Randstreifen zu führen.
Fußbodenaufbauhöhe: 12 cm

Ausführung in allen Räumen im OG
Menge: 191,000 m

**02.6 Ausgleichsdämmung EPS, D 50 mm, Fliesenbereich EG**
Ausgleichdämmung zum Höhenausgleich für
Fußbodenheizung, Brandverhalten nach DIN 4102.

als Unterlage für Trittschalldämmschicht.
Verwendung: Fußbodenheizung
Material: Polystyrol-Hartschaum EPS DIN EN 13163
Kantenausbildung: Stufenfalz
Dämmschichtdicke: ca. 50 mm
Wärmeleitfähigkeit (Bemessungswert): 0,035 W/(mK)

Angeb. Fabrikat :'....'

Einbauort:  Erdgeschoss
Raum-Nr.  R-002 WC MA
 R-003 WC barr.
 R-004 Waschraum

Ausführung: -  2704_DET_FB_101_Ü
  2704_DET_FB_102_Ü
  2704_WP_BG_SC_C-E
  2704_WP_BG_SC_A.1-2
Menge: 15,000 m2

**02.7 Ausgleichsdämmung EPS, D 40 mm, Klinkerbodenbereich EG**
Ausgleichdämmung zum Höhenausgleich für
Fußbodenheizung, Brandverhalten nach DIN 4102.

als Unterlage für Trittschalldämmschicht.
Verwendung: Fußbodenheizung
Material: Polystyrol-Hartschaum EPS DIN EN 13163
Kantenausbildung: Stufenfalz
Dämmschichtdicke: ca. 40 mm
Wärmeleitfähigkeit (Bemessungswert): 0,035 W/(mK)

Angeb. Fabrikat :'....'

Einbauort:  Erdgeschoss
Raum-Nr.  R-005 EAG inlk.
 Treppenpodest
 Treppenvorraum

 R-006 Kasse/Aufsicht

ACHTUNG! Ausschnitt in R-006 Kasse/Aufsicht  Bereich
Sauberlaufmatte wird anders ausgeführt!

Ausführung: -  2704_DET_FB_101_Ü
  2704_DET_FB_102_Ü
  2704_WP_BG_SC_C-E
  2704_WP_BG_SC_A.1-2
Menge: 150,000 m2

**02.8 Trittschalldämmung, Fußboden, MW, D 30 mm**
Trittschalldämmschicht für Fußboden,
aus Mineralwolle MW DIN EN 13162,
als Platte, Dicke 30 mm, für erhöhte Belastung
Bemessungswert der Wärmeleitfähigkeit 0,040 W/(mK),
Baustoffklasse DIN 4102-1 A1 (nichtbrennbar), einlagig,
Anwendungsgebiet DIN 4108-10 DES,
dynamische Steifigkeit max. 40 MN/m³

auf der Ausgleichsdämmungschicht (EG )/Trennlage +
Rohbauboden (OG), als Unterlage für Estrich

ACHTUNG! Ausschnitt in R-006 Kasse/Aufsicht  Bereich
Sauberlaufmatte wird anders ausgefuhrt!

Einbauort: Erdgeschoss
Raum-Nr.  R-001 Eingang
 R-002 WC MA
 R-003 WC barr.
 R-004 Waschraum
 R-005 EAG (inlk
 Treppenpodest
 Treppenvorraum)
  R-006 Kasse/Aufsicht

Einbauort:  Obergeschoss
Raum-Nr.  R-103 Umkleide D
  R-104 Trockenraum
  R-105 Umkleide H

Ausführung: -  2704_DET_FB_101_Ü
  2704_DET_FB_102_Ü
  2704_WP_BG_SC_C-E
  2704_WP_BG_SC_A.1-2

Gewähltes Fabrikat / Typ:

'.....................................................'
(vom Bieter einzutragen)
Menge: 199,000 m2

**02.9 Trittschalldämmung, Fußboden, MW, D 20 mm, OG**
Trittschalldämmschicht für Fußboden,
aus Mineralwolle MW DIN EN 13162,
als Platte, Dicke 20 mm,für erhöhte Belastung
Bemessungswert der Wärmeleitfähigkeit 0,040 W/(mK),
Baustoffklasse DIN 4102-1 A1 (nichtbrennbar), einlagig,
Anwendungsgebiet DIN 4108-10 DES,
dynamische Steifigkeit max. 40 MN/m³

Untergrund Trennlage + Rohbauboden, als Unterlage für
Estrich

Einbauort:  Obergeschoss
Raum-Nr.  R-101 Aufenthalt
  R-102 Flur
  R-106 Besprechung

Ausführung: -  2704_DET_FB_101_Ü
  2704_DET_FB_102_Ü
  2704_WP_BG_SC_C-E
  2704_WP_BG_SC_A.1-2

Gewähltes Fabrikat / Typ:

'.....................................................'
(vom Bieter einzutragen)
Menge: 70,000 m2

**02.10 Trennlage PE-Folie, 1-lagig**
Einbringen einer 1- lagigen PE Folie, d = 0,2 mm,
Stöße überlappt mind. 15 cm, inkl. seitl. Hochzug bis
OK FFB
Einbau unter Heizestrich
Untergrund Trittschalldämmung.

Ausführung in allen Räumen und Geschossen
Menge: 257,000 m2

**02.11 Zementestrich auf Dämmschicht C35 F5 D=85 mm**
*** Bezugsbeschreibung
Heiz-Zementestrich DIN 18560 CT, als Estrich auf
vorbeschriebene Dämmung, Rohrleitungen der
Fußbodenheizung, als Unterbau für Bodenbeläge

zur Aufnahme von Fliesen-/Klinkerbelägen im Dünnbett
Oberfläche reiben

lotrechte Nutzlasten (Einzellasten bis 3 kN,
Flächenlasten bis 4 kN/m2),
Druckfestigkeitsklasse C 35 DIN EN 13813,
Biegezugfestigkeitsklasse F 5 DIN EN 13813,

Durchmesser Heizrohr: ca. 25 mm;
Estrichüberdeckung: ca. 60 mm
Estrichnenndicke bis ca. 85 mm,

ACHTUNG! Ausschnitt in R-006 Kasse/Aufsicht  Bereich
Sauberlaufmatte wird anders ausgefuhrt!

Einbauort: Erdgeschoss
Raum-Nr.  R-002 WC MA
 R-003 WC barr.
 R-004 Waschraum
 R-005 EAG (inkl.
 Treppenpodest
 Treppenvorraum)
  R-006 Kasse/Aufsicht
  (außer Sauberlaufzone)

Einbauort:  Obergeschoss
Raum-Nr.  R-101 Aufenthalt
  R-102 Flur
  R-106 Besprechung

Ausführung: -  2704_DET_FB_101_Ü
  2704_DET_FB_102_Ü
  2704_WP_BG_SC_C-E
  2704_WP_BG_SC_A.1-2
Menge: 125,000 m2

**02.12 Zementestrich auf Dämmschicht C35 F5 D=80 mm**
Heiz-Zementestrich DIN 18560 CT, als Estrich auf
vorbeschriebene Dämmung, Rohrleitungen der
Fußbodenheizung, als Unterbau für Bodenbeläge

zur Aufnahme von Fliesen-/Klinkerbelägen im Dünnbett
Oberfläche reiben

lotrechte Nutzlasten (Einzellasten bis 3 kN,
Flächenlasten bis 4 kN/m2),
Druckfestigkeitsklasse C 35 DIN EN 13813,
Biegezugfestigkeitsklasse F 5 DIN EN 13813,

Durchmesser Heizrohr: ca. 25 mm;
Estrichüberdeckung: ca. 55 mm
Estrichnenndicke bis ca. 80 mm,

ACHTUNG! Ausschnitt in R-006 Kasse/Aufsicht  Bereich
Sauberlaufmatte wird anders ausgefuhrt!

Einbauort: Erdgeschoss
Raum-Nr.  R-001 Eingang

Ausführung: -  2704_DET_FB_101_Ü
  2704_DET_FB_102_Ü
  2704_WP_BG_SC_C-E
  2704_WP_BG_SC_A.1-2
Menge: 11,000 m2

**02.13 Zementestrich auf Dämmschicht C35 F5 D=75mm**
*** wie Position 02.11
Estrichüberdeckung: ca. 50 mm
Estrichnenndicke bis ca. 75 mm,

Einbauort: Erdgeschoss
Raum-Nr.  R-006 Kasse/Aufsicht
  (Ausschnitt Sauberlaufzone)

Einbauort:  Obergeschoss
Raum-Nr.  R-101 Aufenthalt
  R-102 Flur
  R-103 Umkleide D
  R-104 Trockenraum
  R-105 Umkleide H
  R-106 Besprechung

Ausführung: -  2704_DET_FB_101_Ü
  2704_DET_FB_102_Ü
  2704_WP_BG_SC_C-E
  2704_WP_BG_SC_A.1-2
Menge: 131,000 m2

**02.14 Mehrdicke D 5mm Zementestrich**
Mehrdicke des Estrichs,

Ausführung auf Anordnung des AG,
je 5 mm Dicke, Zementestrich.
Menge: 1000,000 m2

**02.15 Bewegungsfuge Heizestrich, Mineralwollestreifen**
Bewegungsfuge durch Einlegen eines Dämmstreifens
während der Aufbringung des Estrichs füllen.
Bewegungsfugen sollen eine Bewegung von 5 mm
aufnehmen können.
Dicke Dämmstreifen: 5/50 mm

Ausführung nach der Absprache mit dem Planer
in R-005 EAG:

angepasst an die Fb-Heizkreise
Menge: 11,200 m

**02.16 Bewegungsfuge, Türbereich**
Trennfuge als Bewegungsfuge in Estrich im Türbereich.
Trennung mit Mineralwollstreifen. Die Lage des späteren
Türblattes und somit die Lage der Trennfuge ist vorab
mit dem Planer abzustimmen!
Fugenbreite:  bis 10 mm
Estrichhöhe:  ca. 75 /85 mm
Dämmung- + Estrichhöhe: ca. 165 mm
Gesamtaufbau: ca.120 EG/180 OG mm

wechselnde Beläge

Tür, EG:  R-001.2
 R-002.1
 R-003.1
 R-004.1

Tür, OG:  R-101.1
 R-101.2
 R-105.2
 R-105.4
 R-106.1

gleicher Bodenbelag:

Tür, EG:  R-005.2
 R-006.1

Tür, OG:  R-101.1
 R-101.2
 R-105.2
 R-105.4
 R-106.1
Menge: 16,000 m

**02.17 Schließen Aussparung in Estrich, rechteckig, bis 0,15 m2**
Nachträgliches Schließen Aussparung in Estrich,

Ausführung mit kunststoffvergüteter
Schnellzement-Spachtelmasse einschl.
Untergrundvorbehandlung nach Herstellervorschrift

Querschnitt der Aussparung rechteckig,
Größe der Aussparung bis 0,15 m2
Menge: 7,000 St

**02.18 Schließen Aussparung in Estrich, rechteckig, über 0,25 m2**
Größe der Aussparung über 0,25 m2 bis 0,5 m2
Menge: 1,000 St

**02.19 Gefälle 4-seitig zu Bodeneinlauf herstellen**
Gefälle 4-seitig herstellen
Grundfläche ca. 1m² Dusch-Bereiche in R-103 Umkleide D,
R-105 Unkleide H

ca. 8,94 m² in R-003 WC barr.
ca. 5,60 m² in R-004 Waschraum
Menge: 18,000 m2

*Hinweis*

**02.20 Vertiefung für Sauberlaufmatte, R-006**
Vertiefung für Sauberlaufmatte in R-006 Kasse/Aufsicht

Estrichoberfläche im Bereich der nachträglich
einzubauenden Edelstahlwanne für die Sauberlaufmatte um
40 mm tiefer ausführen.
-Abmessungen L/B = ca. 1500 x 1010 m

Einbauort: R-006 Kasse/Aufsicht

Ausführung: -  2704_DET_FB_101_Ü
  2704_DET_FB_102_Ü
  2704_WP_BG_SC_C-E
  2704_WP_BG_SC_A.1-2
Menge: 1,000 St

**02.21 Ausgleichsdämmung, D 30 mm, Sauberlauf, Kasse**
Trittschalldämmplatte für Fußbodenheizung,
Brandverhalten nach DIN 4102.
Bauteil: Trittschalldämmplatte
Verwendung: Fußbodenheizung
Material: Polystyrol (PS)
Kantenausbildung: Stufenfalz
Dämmschichtdicke: ca. 30 mm
Wärmeleitfähigkeit (Bemessungswert): 0,045 W/(mK)
Angeb. Fabrikat :'....'

Untergrund: Estrich + Trennlage

Einbauort:  Erdgeschoss
Raum-Nr.  R-006 Kasse/Aufsicht Sauberlauf

ACHTUNG! Ausschnitt in R-006 Kasse/Aufsicht  Bereich
Sauberlaufmatte wird anders ausgeführt!

Ausführung: -  2704_DET_FB_101_Ü
  2704_DET_FB_102_Ü
  2704_WP_BG_SC_C-E
  2704_WP_BG_SC_A.1-2

Trittschalldämmplatte für Fußbodenheizung,
Brandverhalten nach DIN 4102.
Bauteil: Trittschalldämmplatte
Verwendung: Fußbodenheizung
Material: Polystyrol (PS)
Kantenausbildung: Stufenfalz
Dämmschichtdicke: ca. 30 mm
Wärmeleitfähigkeit (Bemessungswert): 0,045 W/(mK)
Angeb. Fabrikat :'....'

Einbauort:  Erdgeschoss
Raum-Nr.  R-006 Kasse/Aufsicht Sauberlauf

ACHTUNG! Ausschnitt in R-006 Kasse/Aufsicht  Bereich
Sauberlaufmatte wird anders ausgefuhrt!

Ausführung: -  2704_DET_FB_101_Ü
  2704_DET_FB_102_Ü
  2704_WP_BG_SC_C-E
  2704_WP_BG_SC_A.1-2
Menge: 2,000 m2

**02.22 Randdämmstreifen PE-Schaum D 8 mm H 200 mm**
Menge: 5,000 m

### Titel 03 Stundenlohnarbeiten

**03.23 Stundensatz Polier**
Stundenlohnarbeiten durch Polier, Lohngruppe 4
der Verrechnungssatz für die jeweilige Arbeitskraft
umfasst sämtliche Aufwendungen wie Lohn- und
Gehaltskosten, Lohn- und Gehaltsnebenkosten, Zuschläge,
lohngebundene und lohnabhängige Kosten, sonstige
Sozialkosten, Gemeinkosten, Wagnis und Gewinn.
Ausführung gemäß Einzelbeschreibung.
Menge: 5,000 h

**03.24 Stundensatz Fachwerker**
Stundenlohnarbeiten durch Fachwerker, Lohngruppe 2
der Verrechnungssatz für die jeweilige Arbeitskraft
umfasst sämtliche Aufwendungen wie Lohn- und
Gehaltskosten, Lohn- und Gehaltsnebenkosten, Zuschläge,
lohngebundene und lohnabhängige Kosten, sonstige
Sozialkosten, Gemeinkosten, Wagnis und Gewinn.
Ausführung gemäß Einzelbeschreibung.
Menge: 30,000 h

**03.25 Stundensatz Helfer**
Stundenlohnarbeiten durch Helfer, Lohngruppe 1
der Verrechnungssatz für die jeweilige Arbeitskraft
umfasst sämtliche Aufwendungen wie Lohn- und
Gehaltskosten, Lohn- und Gehaltsnebenkosten, Zuschläge,
lohngebundene und lohnabhängige Kosten, sonstige
Sozialkosten, Gemeinkosten, Wagnis und Gewinn.
Ausführung gemäß Einzelbeschreibung.
Menge: 30,000 h

USt %: 19,00
